# A038_178,0-193,0_ERH_RDD_AS26-29_E2Bet
Angebotsaufforderung (GAEB DA XML 3.2, DA83)
Projekt: A-10096-00
Währung: EUR
Nebenangebote zugelassen: ja
Vergabeart: Offenes Verfahren
Eröffnung: 07.08.2026 10:00:00
Ende der Zuschlagsfrist: 14.08.2026
Ausführungsbeginn: 05.10.2026
Ausführungsende: 30.10.2026
Auftragsnummer: A1009600507
Auftraggeber: Autobahn GmbH des Bundes, Niederlassung Ost (Halle/Saale), Außenstelle Magdeburg, AdB-NL Ost, ASt. Magdeb.,Kantstr.3, 03904 Magdeburg, Kantstraße 3 (City Carré), 03904 Magdeburg; DV-Nummer: A1009600507; Vergabenummer: A1009600507
Erstellt mit: GXML Toolbox V3.3 R20230829, iTWO_64 V25.0.650, 02.07.2026

## A1009600507 TA 2 FRS
Datum: 02.07.2026
WaGr: 99_99_01

### Bereich 00 Allgemeine Leistungen

#### Abschnitt 00.00 Baustelleneinrichtung

**00.00.0001 Baustelle einrichten Dies.LV-Abschn.*Zufahrt herst.AN**
*** Pauschalposition
StL-Nr. 1910110722
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt nach Wahl des AN herstellen und nach Beendigung
der Baumaßnahme entfernen. Ursprünglichen Zustand wieder herstellen.
Menge: 1,000 Psch

**00.00.0002 Baustelle räumen Dies. LV-Abschn.**
*** Pauschalposition
StL-Nr. 1910111202
Baustelle von allen Geräten, Anlagen, Einrichtungen und
dgl. räumen. Benutzte Flächen und Wege entsprechend dem
ursprünglichen Zustand herrichten. Soweit nicht für
bestimmte Leistungen für das Räumen der Baustelle gesonderte Positionen im Leistungsverzeichnis enthalten
sind, gilt die Pauschale
für alle Leistungen dieses Abschnittes des Leistungsverzeichnisses.
Menge: 1,000 Psch

#### Abschnitt 00.01 Baubegleitende Leistungen

**00.01.0001 Bestandseinmessung durchführen**
*** Pauschalposition
Bestandseinmessung durchführen und Bestandsunterlagen
herstellen. Anforderungen gemäß Baubeschreibung.
Ein Satz Bestandspläne (M 1:500) über den neuen
Zustand der Fahrzeugrückhaltesysteme nach Fertigstellung der
Baumaßnahme lage-  und höhengerecht
(Lagestatus 150, Höhenstatus 160) gemäß Baubeschreibung
und ZTV Verm-StB "Zur Anwendung der RAS -Verm" anfertigen.
Zusätzlich sind die Bestandsdaten im LS 489 (UTM-Abb im Str32) und im HS170 (DHHN2016) liefern.
Transformation unter Verwendung der NT v2-Gitterdatei des LSBB-St durchführen.
Bei neu zu verlegenden Entwässerungsrohrleitungen,
Durchlässen sowie Schutzrohren für Ver- und
Entsorgungsmedien sind die Dimension, Rohrmaterial,
Fließrichtung und Haltungs - bzw. Schutzrohrlängen mit
anzugeben.
Schachtkataster erstellen.
Erdverlegte Leitungen im offenen Graben sind einzumessen.
Die Festlegungen der RAS- Verm 1/2 sind zu beachten.
Die Unterlagen sind dem AG vollständig, in einfacher
Ausfertigung analog sowie in digitaler Form auf Datenträger
im 3D-DXF-/ DWG-  und OKSTRA - Format der Fachbedeutungsliste 3.1 des Landes Sachsen-Anhalt zu
übergeben. Die Layerstruktur richtet sich nach den
Vorgaben der Fachbedeutungsliste 3.2.  Als Zeichenvorschrift
ist der Katalog des LSBB Sachsen-Anhalt zu verwenden. Dieser
wird auf der Homepage des LSBB-ST zur Verfügung gestellt.
Der Baubetrieb hat vor Baubeginn dem AG das beauftragte
Vermessungsbüro zu benennen, das sich fachlich mit dem AG
abzustimmen hat. Die Bestandspläne sind 14 Tage vor dem VOB-Abnahmetermin an den AG zu übergeben.
Die Schlussrechnung über die Baumaßnahme ist erst zu
legen, wenn die Bestandspläne vollständig übergeben und als ausreichend bestätigt wurden.
Menge: 1,000 Psch

**00.01.0002 BE-Plan herstellen**
*** Pauschalposition
Baustelleneinrichtungsplan 3-fach in Papier und 1-fach digital
(DWG- bzw. PDF-Format) liefern.
Menge: 1,000 Psch

**00.01.0003 Lichtbilder herst. und liefern**
*** Pauschalposition
Lichtbilder über den wesentlichen Bauablauf,  von allen wichtigen Bauzuständen bis zur Beendigung der Bauarbeiten in digitalisierter Form (Auflösung mindestens
1600 mal 1200 Pixel, Farbtiefe 24 Bit) mit Digitalkamera her-stellen und auf mit dem AG abgestimmten Datenträger liefern.
Das Komprimierungsverhältnis bzw . die Bildqualität ist so zu
wählen, dass durch die Komprimierung keine für den
Sachverhalt wesentlichen Bildinformationen verlorengehen.
Fotos mit Datum, Bauteil / Bauzustand etc. mit
zugehörigem Bilddateinamen und Beschreibung in Textdatei erfassen.
Textdatei und Fotos auf mit dem AG abgestimmten
Datenträger  liefern.

Anzahl der Bilder: ca. 500 Stk.
Abgabe der Fotos bis 7 Tage vor VOB-Abnahme.
Menge: 1,000 Psch

#### Abschnitt 00.02 Aktual. Straßeninformationsbank

**00.02.0001 Verk.sich. kürzerer Dauer durchf. bei Tageslicht*Anordnung n. Unt.**
StL-Nr. 2110513590900110
Verkehrssicherung an Arbeitsstellen von kürzerer Dauer
betriebsfertig aufbauen, vorhalten, warten, instand
setzen, betreiben und abbauen. Vorübergehende Verkehrssicherungsmaßnahmen durchführen.
Nach RSA, Regelplan 'DIII/1r'

Für 'Leistungen zur Erstellung der Straßeninformationsbank'

Bei Tageslicht.
Verkehrsrechtliche Anordnung nach Unterlagen des AG
einholen und zugehörige Unterlagen erstellen. Erforderliche Ortsbesichtigungen zur Erstellung der Planunterlagen für die verkehrsrechtliche Anordnung durchführen.
Menge: 3,000 St
Leistungsbereichkatalog: 105

**00.02.0002 Aktual.Straßeninformationsbank**
*** Pauschalposition
Aktualisierung der Straßeninformationsbank nach
Leistungsbeschreibung zur Straßeninformationsbank der
Autobahn GmbH des Bundes mit Stand vom 25.05.2022
Vorgenannte Leistungsbeschreibung liegt der Ausschreibung bei.
Menge: 1,000 Psch

### Bereich 01 Aufbau Fahrzeug Rückhaltesysteme

#### Abschnitt 01.00 rechter Fahrbahnrand

**01.00.0001 SE auf Brücken und Stützw. herst. Stahl*min. H1 A Außenkappe*o.gel.u.formag.T. Mitw.Gel.zul.**
StL-Nr. 2112911712919111
Schutzeinrichtung (SE) auf Brücken, Stützwänden oder
Streifenfundamenten einschließlich ggf. erforderlicher
systembedingter Befestigung herstellen. Abgerechnet
wird die Baulänge. Ggf. erforderliche Dilatation wird
übermessen und als Zulage gesondert vergütet. SE nach
den "Technischen Kriterien für den Einsatz von Fahrzeug-Rückhaltesystemen in Deutschland".
SE aus Stahl.
Aufhaltestufe mindestens H1.
Wirkungsbereichskl. W/Fahrzeugeindringung VI max 'Wirkungsbereichsklasse maximal W 5'

Anprallheftigkeitsstufe = A.
Anpralllast 'Systemvorschlag des AG:
 TÜL-Nr. 1007 EDSP Bw 1.33'

Aufstellung auf Außenkappe nach Unterlagen des AG,
Neigung der Aufstellfläche bis einschl. 4 v.H.
Schutzeinrichtung ohne gelöste Teile größer 2 kg, die
in der Anprallprüfung von der Bauwerkskappe gefallen
sind und damit Dritte unterhalb der Brücke gefährden
könnten. Schutzeinrichtung ohne formaggressive Teile.
SE unter Mitwirkung des Geländers zulässig.
Menge: 92,000 m

**01.00.0002 SE am äußeren Fahrbahnrand herst. Stahl*min. H1*max. W5 A Unterlagen AG**
StL-Nr. 2112910312519002
Schutzeinrichtung (SE) am äußeren Fahrbahnrand einschließlich erforderlicher systembedingter Arbeiten
herstellen. Abgerechnet wird die Baulänge. SE nach den
"Technischen Kriterien für den Einsatz von Fahrzeug-
Rückhaltesystemen in Deutschland".
SE aus Stahl.
Aufhaltestufe mindestens H1.
Wirkungsbereichsklasse maximal W5.
Anprallheftigkeitsstufe = A.
Schutzeinrichtung 'Systemvorschlag des AG: TÜL-Nr. 1008 EDSP 2.0'

Aufstellung nach Unterlagen des AG.
Menge: 46,000 m

**01.00.0003 SE am äußeren Fahrbahnrand herst. Stahl*min. H1*max. W4 A Unterlagen AG**
StL-Nr. 2112910312419002
Schutzeinrichtung (SE) am äußeren Fahrbahnrand einschließlich erforderlicher systembedingter Arbeiten
herstellen. Abgerechnet wird die Baulänge. SE nach den
"Technischen Kriterien für den Einsatz von Fahrzeug-
Rückhaltesystemen in Deutschland".
SE aus Stahl.
Aufhaltestufe mindestens H1.
Wirkungsbereichsklasse maximal W4.
Anprallheftigkeitsstufe = A.
Schutzeinrichtung 'Systemvorschlag des AG: TÜL-Nr. 1009 EDSP 1.33'

Aufstellung nach Unterlagen des AG.
Menge: 1220,000 m

**01.00.0004 SE am äußeren Fahrbahnrand herst. Stahl*min. H2*max. W4 A Unterlagen AG**
StL-Nr. 2112910313419002
Schutzeinrichtung (SE) am äußeren Fahrbahnrand einschließlich erforderlicher systembedingter Arbeiten
herstellen. Abgerechnet wird die Baulänge. SE nach den
"Technischen Kriterien für den Einsatz von Fahrzeug-
Rückhaltesystemen in Deutschland".
SE aus Stahl.
Aufhaltestufe mindestens H2.
Wirkungsbereichsklasse maximal W4.
Anprallheftigkeitsstufe = A.
Schutzeinrichtung 'Systemvorschlag des AG: TÜL-Nr. 1012 Super-Rail Eco'

Aufstellung nach Unterlagen des AG.
Menge: 125,000 m

**01.00.0005 SE auf Brücken und Stützw. herst. Stahl*min. H2*max. W4 A Außenkappe*o.gel.u.formag.T.**
StL-Nr. 2112911713419110
Schutzeinrichtung (SE) auf Brücken, Stützwänden oder
Streifenfundamenten einschließlich ggf. erforderlicher
systembedingter Befestigung herstellen. Abgerechnet
wird die Baulänge. Ggf. erforderliche Dilatation wird
übermessen und als Zulage gesondert vergütet. SE nach
den "Technischen Kriterien für den Einsatz von Fahrzeug-Rückhaltesystemen in Deutschland".
SE aus Stahl.
Aufhaltestufe mindestens H2.
Wirkungsbereichsklasse maximal W4.
Anprallheftigkeitsstufe = A.
Anpralllast 'Systemvorschlag des AG; TÜL-Nr. 1014 SR Eco
BW'

Aufstellung auf Außenkappe nach Unterlagen des AG,
Neigung der Aufstellfläche bis einschl. 4 v.H.
Schutzeinrichtung ohne gelöste Teile größer 2 kg, die
in der Anprallprüfung von der Bauwerkskappe gefallen
sind und damit Dritte unterhalb der Brücke gefährden
könnten. Schutzeinrichtung ohne formaggressive Teile.
Menge: 90,000 m

**01.00.0006 SE am äußeren Fahrbahnrand herst. Stahl*min. H2*max. W4 A Unterlagen AG**
StL-Nr. 2112910313419002
Schutzeinrichtung (SE) am äußeren Fahrbahnrand einschließlich erforderlicher systembedingter Arbeiten
herstellen. Abgerechnet wird die Baulänge. SE nach den
"Technischen Kriterien für den Einsatz von Fahrzeug-
Rückhaltesystemen in Deutschland".
SE aus Stahl.
Aufhaltestufe mindestens H2.
Wirkungsbereichsklasse maximal W4.
Anprallheftigkeitsstufe = A.
Schutzeinrichtung 'Systemvorschlag des AG: TÜL-Nr. 1017 Super-Rail'

Aufstellung nach Unterlagen des AG.
Menge: 280,000 m

**01.00.0007 SE am äußeren Fahrbahnrand herst. Stahl*N2*max. W3*A*Unterlagen AG**
StL-Nr. 2112910311319002
Schutzeinrichtung (SE) am äußeren Fahrbahnrand einschließlich erforderlicher systembedingter Arbeiten
herstellen. Abgerechnet wird die Baulänge. SE nach den
"Technischen Kriterien für den Einsatz von Fahrzeug-
Rückhaltesystemen in Deutschland".
SE aus Stahl.
Aufhaltestufe = N2.
Wirkungsbereichsklasse maximal W3.
Anprallheftigkeitsstufe = A.
Schutzeinrichtung 'Systemvorschlag des AG: TÜL-Nr. 1118
Eco Safe 2.0'

Aufstellung nach Unterlagen des AG.
Menge: 2865,000 m

**01.00.0008 SE am äußeren Fahrbahnrand herst. Stahl*min. H1*max. W4 A Unterlagen AG**
StL-Nr. 2112910312419002
Schutzeinrichtung (SE) am äußeren Fahrbahnrand einschließlich erforderlicher systembedingter Arbeiten
herstellen. Abgerechnet wird die Baulänge. SE nach den
"Technischen Kriterien für den Einsatz von Fahrzeug-
Rückhaltesystemen in Deutschland".
SE aus Stahl.
Aufhaltestufe mindestens H1.
Wirkungsbereichsklasse maximal W4.
Anprallheftigkeitsstufe = A.
Schutzeinrichtung 'Systemvorschlag des AG: TÜL-Nr. 1121
Eco Safe 2.0'

Aufstellung nach Unterlagen des AG.
Menge: 445,000 m

**01.00.0009 AEK für FRS herstellen*min. P2 A x1*y1*Z1*A*Unterlagen AG**
StL-Nr. 2112912291111102
Anfangs-/Endkonstruktion (AEK) für Fahrzeug Rückhaltesystem (FRS) einschließlich erforderlicher systembedingter Arbeiten herstellen. AEK nach den "Technischen
Kriterien für den Einsatz von Fahrzeug-
Rückhaltesystemen in Deutschland".
AEK an OZ '2.1.70 u. 2.1.80; Systemvorschlag des AG:,
TÜL-Nr. 2005, Eco-Safe Absenkung'

Leistungsklasse mindestens P2 A, einbahnig.
Dauerhafte seitliche Auslenkung Da = Klasse x1.
Dauerhafte seitliche Auslenkung Dd = Klasse y1.
Klasse des Abprallbereiches Z1.
Anprallheftigkeitsstufe = A.
Aufstellung nach Unterlagen des AG.
Menge: 13,000 St

**01.00.0010 ÜK/ÜE für FRS herstellen (Zulage)*Unterlagen AG**
StL-Nr. 21129132909902
Übergangskonstruktion (ÜK) oder Übergangselement (ÜE)
für Fahrzeug-Rückhaltesystem (FRS) einschließlich erforderlicher systembedingter Arbeiten herstellen. Vergütet wird der Mehraufwand gegenüber der Herstellung
der angegebenen Position als Zulage. ÜK/ÜE nach den
"Technischen Kriterien für den Einsatz von Fahrzeug-
Rückhaltesystemen in Deutschland".
Zulage zu OZ '2.1.20; Systemvorschlag des AG: TÜL-Nr. 4006'

ÜK/ÜE von OZ 'Super-Rail'

ÜK/ÜE auf OZ 'EDSP 2.0'

Aufstellung nach Unterlagen des AG.
Menge: 1,000 St

**01.00.0011 ÜK/ÜE für FRS herstellen (Zulage)*Unterlagen AG**
StL-Nr. 21129132909902
Übergangskonstruktion (ÜK) oder Übergangselement (ÜE)
für Fahrzeug-Rückhaltesystem (FRS) einschließlich erforderlicher systembedingter Arbeiten herstellen. Vergütet wird der Mehraufwand gegenüber der Herstellung
der angegebenen Position als Zulage. ÜK/ÜE nach den
"Technischen Kriterien für den Einsatz von Fahrzeug-
Rückhaltesystemen in Deutschland".
Zulage zu OZ '2.1.60;
Systemvorschlag des AG: TÜL-Nr. 4007'

ÜK/ÜE von OZ 'Super-Rail'

ÜK/ÜE auf OZ 'Super-Rail Eco'

Aufstellung nach Unterlagen des AG.
Menge: 1,000 St

**01.00.0012 ÜK/ÜE für FRS herstellen (Zulage)*Unterlagen AG**
StL-Nr. 21129132909902
Übergangskonstruktion (ÜK) oder Übergangselement (ÜE)
für Fahrzeug-Rückhaltesystem (FRS) einschließlich erforderlicher systembedingter Arbeiten herstellen. Vergütet wird der Mehraufwand gegenüber der Herstellung
der angegebenen Position als Zulage. ÜK/ÜE nach den
"Technischen Kriterien für den Einsatz von Fahrzeug-
Rückhaltesystemen in Deutschland".
Zulage zu OZ '2.1.40; Systemvorschlag des AG: TÜL-Nr. 4009'

ÜK/ÜE von OZ 'Eco-Safe 2.0'

ÜK/ÜE auf OZ 'Super-Rail Eco'

Aufstellung nach Unterlagen des AG.
Menge: 2,000 St

**01.00.0013 ÜK/ÜE für FRS herstellen (Zulage)*Unterlagen AG**
StL-Nr. 21129132909902
Übergangskonstruktion (ÜK) oder Übergangselement (ÜE)
für Fahrzeug-Rückhaltesystem (FRS) einschließlich erforderlicher systembedingter Arbeiten herstellen. Vergütet wird der Mehraufwand gegenüber der Herstellung
der angegebenen Position als Zulage. ÜK/ÜE nach den
"Technischen Kriterien für den Einsatz von Fahrzeug-
Rückhaltesystemen in Deutschland".
Zulage zu OZ '2.1.20; Systemvorschlag des AG: TÜL-Nr. 4056'

ÜK/ÜE von OZ 'Super-Rail'

ÜK/ÜE auf OZ 'EDSP 2.0'

Aufstellung nach Unterlagen des AG.
Menge: 1,000 St

**01.00.0014 ÜK/ÜE für FRS herstellen (Zulage)*Unterlagen AG**
StL-Nr. 21129132909902
Übergangskonstruktion (ÜK) oder Übergangselement (ÜE)
für Fahrzeug-Rückhaltesystem (FRS) einschließlich erforderlicher systembedingter Arbeiten herstellen. Vergütet wird der Mehraufwand gegenüber der Herstellung
der angegebenen Position als Zulage. ÜK/ÜE nach den
"Technischen Kriterien für den Einsatz von Fahrzeug-
Rückhaltesystemen in Deutschland".
Zulage zu OZ '2.1.60; Systemvorschlag des AG: TÜL-Nr. 4078'

ÜK/ÜE von OZ 'Eco-Safe'

ÜK/ÜE auf OZ 'Super-Rail'

Aufstellung nach Unterlagen des AG.
Menge: 2,000 St

**01.00.0015 ÜK/ÜE für FRS herstellen (Zulage)*Unterlagen AG**
StL-Nr. 21129132909902
Übergangskonstruktion (ÜK) oder Übergangselement (ÜE)
für Fahrzeug-Rückhaltesystem (FRS) einschließlich erforderlicher systembedingter Arbeiten herstellen. Vergütet wird der Mehraufwand gegenüber der Herstellung
der angegebenen Position als Zulage. ÜK/ÜE nach den
"Technischen Kriterien für den Einsatz von Fahrzeug-
Rückhaltesystemen in Deutschland".
Zulage zu OZ '2.1.30; Systemvorschlag des AG: TÜL-Nr. 5019'

ÜK/ÜE von OZ 'EDSP 1.33'

ÜK/ÜE auf OZ 'Eco-Safe 2.0'

Aufstellung nach Unterlagen des AG.
Menge: 3,000 St

**01.00.0016 ÜK/ÜE für FRS herstellen (Zulage)*Unterlagen AG**
StL-Nr. 21129132909902
Übergangskonstruktion (ÜK) oder Übergangselement (ÜE)
für Fahrzeug-Rückhaltesystem (FRS) einschließlich erforderlicher systembedingter Arbeiten herstellen. Vergütet wird der Mehraufwand gegenüber der Herstellung
der angegebenen Position als Zulage. ÜK/ÜE nach den
"Technischen Kriterien für den Einsatz von Fahrzeug-
Rückhaltesystemen in Deutschland".
Zulage zu OZ '2.1.30; Systemvorschlag des AG: TÜL-Nr. 5061'

ÜK/ÜE von OZ 'EDSP 1.33 Bw'

ÜK/ÜE auf OZ 'EDSP 1.33'

Aufstellung nach Unterlagen des AG.
Menge: 4,000 St

**01.00.0017 ÜK/ÜE für FRS herstellen (Zulage)*Unterlagen AG**
StL-Nr. 21129132909902
Übergangskonstruktion (ÜK) oder Übergangselement (ÜE)
für Fahrzeug-Rückhaltesystem (FRS) einschließlich erforderlicher systembedingter Arbeiten herstellen. Vergütet wird der Mehraufwand gegenüber der Herstellung
der angegebenen Position als Zulage. ÜK/ÜE nach den
"Technischen Kriterien für den Einsatz von Fahrzeug-
Rückhaltesystemen in Deutschland".
Zulage zu OZ '2.1.40; Systemvorschlag des AG: TÜL-Nr. 5073'

ÜK/ÜE von OZ 'Super-Rail Eco'

ÜK/ÜE auf OZ 'Super-Rail Eco Bw'

Aufstellung nach Unterlagen des AG.
Menge: 3,000 St

**01.00.0018 Dilatationsstoß herstellen (Zulage) auf Bauwerk**
StL-Nr. 21129146990001
Dilatationsstoß des Fahrzeug-Rückhaltesystems herstellen. Vergütet wird der Mehraufwand gegenüber der Herstellung der angegebenen Position als Zulage.
Dilatationsstoß nach den "Technischen Kriterien für den
Einsatz von Fahrzeug-Rückhaltesystemen in Deutschland".
Zulage zu OZ '2.1.20'

Dilatation 'nach Wahl des AN'

Einbau auf Bauwerk.
Menge: 2,000 St

**01.00.0019 Verschwenkung des FRS herst. (Zul.)**
Verschwenkung des Fahrzeug-Rückhaltesystems (FRS) herstellen. Vergütet wird der Mehraufwand gegenüber der
Herstellung der angegebenen Position als Zulage.
Zulage zu OZ  02.01.0070
Verschwenkung im Bereich der Nothaltebuchten
4 x Knick, vergütet werden die 4 Abknickungen 1 mal je Nothaltebucht.
Menge: 2,000 St

**01.00.0020 Verschwenkung des FRS herst. (Zul.)**
Verschwenkung des Fahrzeug-Rückhaltesystems (FRS) herstellen. Vergütet wird der Mehraufwand gegenüber der
Herstellung der angegebenen Position als Zulage.
Zulage zu OZ  02.01.0090
Verschwenkung im Bereich der Nothaltebucht an AEK
1 x Knick.
Menge: 1,000 St

**01.00.0021 Anschlusskonstruktion herst. (Zul.) Unterlagen AG**
StL-Nr. 211291409902
Anschlusskonstruktion an Altsystem im Bestand (FRS)
einschließlich erforderlicher systembedingter Arbeiten
herstellen. Vergütet wird der Mehraufwand gegenüber der
Herstellung der angegebenen Position als Zulage.
Zulage zu OZ '2.1.60'

Anschlusskonstruktion an 'best. SR Eco HS am Bauanfang'

Aufstellung nach Unterlagen des AG.
Menge: 1,000 St

**01.00.0022 Anschlusskonstruktion herst. (Zul.) Unterlagen AG**
StL-Nr. 211291409902
Anschlusskonstruktion an Altsystem im Bestand (FRS)
einschließlich erforderlicher systembedingter Arbeiten
herstellen. Vergütet wird der Mehraufwand gegenüber der
Herstellung der angegebenen Position als Zulage.
Zulage zu OZ '2.1.80 bei Station 180+800'

Anschlusskonstruktion an 'best. EDSP 1.3'

Aufstellung nach Unterlagen des AG.
Menge: 1,000 St

**01.00.0023 Anschlusskonstruktion herst. (Zul.) Unterlagen AG**
StL-Nr. 211291409902
Anschlusskonstruktion an Altsystem im Bestand (FRS)
einschließlich erforderlicher systembedingter Arbeiten
herstellen. Vergütet wird der Mehraufwand gegenüber der
Herstellung der angegebenen Position als Zulage.
Zulage zu OZ '2.1.40'

Anschlusskonstruktion an 'von SR Eco auf SR Eco am Bauenede'

Aufstellung nach Unterlagen des AG.
Menge: 1,000 St

#### Abschnitt 01.01 Mittelstreifen

**01.01.0001 SE im Mittelstreifen herstellen Stahl*min. H2*max. W4 A*eins. getr. Wirk. Unterlagen AG*o.gel.u.formag.T.**
StL-Nr. 2112910711413219
Schutzeinrichtung (SE) im Mittelstreifen einschließlich
erforderlicher systembedingter Arbeiten herstellen.
Regelquerschnitt nach Unterlagen des AG. SE nach den
"Technischen Kriterien für den Einsatz von Fahrzeug-
Rückhaltesystemen in Deutschland".
SE aus Stahl.
Aufhaltestufe mindestens H2.
Wirkungsbereichsklasse maximal W4.
Anprallheftigkeitsstufe = A.
Einseitige Schutzeinrichtung mit getrennter Wirkung
einseitig aufgestellt. Abgerechnet wird die Baulänge
für die einseitige Aufstellung.
Aufstellung nach Unterlagen des AG.
Schutzeinrichtung ohne gelöste Teile mit einer Masse
größer 2 kg im Anprallversuch nach DIN EN 1317. Schutzeinrichtung ohne formaggressive Teile.
Schutzeinrichtung 'Systemvorschlag des AG:; TÜL-Nr. 1012 Super-Rail Eco'
Menge: 6180,000 m

**01.01.0002 SE auf Brücken und Stützw. herst. Stahl*min. H2*max. W4 A Mittelkappe*o.gel.u.formag.T.**
StL-Nr. 2112911713419210
Schutzeinrichtung (SE) auf Brücken, Stützwänden oder
Streifenfundamenten einschließlich ggf. erforderlicher
systembedingter Befestigung herstellen. Abgerechnet
wird die Baulänge. Ggf. erforderliche Dilatation wird
übermessen und als Zulage gesondert vergütet. SE nach
den "Technischen Kriterien für den Einsatz von Fahrzeug-Rückhaltesystemen in Deutschland".
SE aus Stahl.
Aufhaltestufe mindestens H2.
Wirkungsbereichsklasse maximal W4.
Anprallheftigkeitsstufe = A.
Anpralllast 'Systemvorschlag des AG: TÜL-Nr. 1014
Super-Rail Eco Bw'

Aufstellung auf Mittelkappe nach Unterlagen des AG,
Neigung der Aufstellfläche bis einschl. 4 v.H.
Schutzeinrichtung ohne gelöste Teile größer 2 kg, die
in der Anprallprüfung von der Bauwerkskappe gefallen
sind und damit Dritte unterhalb der Brücke gefährden
könnten. Schutzeinrichtung ohne formaggressive Teile.
Menge: 150,000 m

**01.01.0003 SE im Mittelstreifen herstellen Stahl*min. H2*max. W4 A MÜF*o.gel.u.formag.T.**
StL-Nr. 2112910711419310
Schutzeinrichtung (SE) im Mittelstreifen einschließlich
erforderlicher systembedingter Arbeiten herstellen.
Regelquerschnitt nach Unterlagen des AG. SE nach den
"Technischen Kriterien für den Einsatz von Fahrzeug-
Rückhaltesystemen in Deutschland".
SE aus Stahl.
Aufhaltestufe mindestens H2.
Wirkungsbereichsklasse maximal W4.
Anprallheftigkeitsstufe = A.
Schutzeinrichtung 'Systemvorschlag des AG; TÜL-Nr. 1016 SR
Eco 1A Muef'

Aufstellung in Mittelstreifenüberfahrt nach Unterlagen
des AG.
Schutzeinrichtung ohne gelöste Teile mit einer Masse
größer 2 kg im Anprallversuch nach DIN EN 1317. Schutzeinrichtung ohne formaggressive Teile.
Menge: 170,000 m

**01.01.0004 SE im Mittelstreifen herstellen Stahl*min. H2*max. W4 A Unterlagen AG*o.gel.u.formag.T.**
StL-Nr. 2112910711419210
Schutzeinrichtung (SE) im Mittelstreifen einschließlich
erforderlicher systembedingter Arbeiten herstellen.
Regelquerschnitt nach Unterlagen des AG. SE nach den
"Technischen Kriterien für den Einsatz von Fahrzeug-
Rückhaltesystemen in Deutschland".
SE aus Stahl.
Aufhaltestufe mindestens H2.
Wirkungsbereichsklasse maximal W4.
Anprallheftigkeitsstufe = A.
Schutzeinrichtung 'Systemvorschlag des AG: TÜL-Nr. 1017 Super-Rail'

Aufstellung nach Unterlagen des AG.
Schutzeinrichtung ohne gelöste Teile mit einer Masse
größer 2 kg im Anprallversuch nach DIN EN 1317. Schutzeinrichtung ohne formaggressive Teile.
Menge: 620,000 m

**01.01.0005 SE im Mittelstreifen herstellen Beton*min. H2*max. W2 max. B*o.gel.u.formag.T.**
StL-Nr. 2112910721229910
Schutzeinrichtung (SE) im Mittelstreifen einschließlich
erforderlicher systembedingter Arbeiten herstellen.
Regelquerschnitt nach Unterlagen des AG. SE nach den
"Technischen Kriterien für den Einsatz von Fahrzeug-
Rückhaltesystemen in Deutschland".
SE aus Beton.
Aufhaltestufe mindestens H2.
Wirkungsbereichsklasse maximal W2.
Anprallheftigkeitsstufe maximal B.
Schutzeinrichtung 'Systemvorschlag des AG: TÜL-Nr. 1058, Doppelseitige BSWF Typ NJ 93 BK'

Aufstellung 'nach Unterlagen des AG'

Schutzeinrichtung ohne gelöste Teile mit einer Masse
größer 2 kg im Anprallversuch nach DIN EN 1317. Schutzeinrichtung ohne formaggressive Teile.
Menge: 75,000 m

**01.01.0006 SE im Mittelstreifen herstellen Stahl*min. H2*max. W2 max. B*eins. getr. Wirk. Unterlagen AG**
StL-Nr. 2112910711223290
Schutzeinrichtung (SE) im Mittelstreifen einschließlich
erforderlicher systembedingter Arbeiten herstellen.
Regelquerschnitt nach Unterlagen des AG. SE nach den
"Technischen Kriterien für den Einsatz von Fahrzeug-
Rückhaltesystemen in Deutschland".
SE aus Stahl.
Aufhaltestufe mindestens H2.
Wirkungsbereichsklasse maximal W2.
Anprallheftigkeitsstufe maximal B.
Einseitige Schutzeinrichtung mit getrennter Wirkung
einseitig aufgestellt. Abgerechnet wird die Baulänge
für die einseitige Aufstellung.
Aufstellung nach Unterlagen des AG.
Schutzeinrichtung 'Systemvorschlag des AG: TÜL-Nr. 1145
Super-Rail Eco HS'
Menge: 50,000 m

**01.01.0007 SE auf Brücken und Stützw. herst. Stahl*min. H2*W1*max. B*Mittelkappe o.gel.u.formag.T.**
StL-Nr. 2112911713129210
Schutzeinrichtung (SE) auf Brücken, Stützwänden oder
Streifenfundamenten einschließlich ggf. erforderlicher
systembedingter Befestigung herstellen. Abgerechnet
wird die Baulänge. Ggf. erforderliche Dilatation wird
übermessen und als Zulage gesondert vergütet. SE nach
den "Technischen Kriterien für den Einsatz von Fahrzeug-Rückhaltesystemen in Deutschland".
SE aus Stahl.
Aufhaltestufe mindestens H2.
Wirkungsbereichsklasse = W1.
Anprallheftigkeitsstufe maximal B.
Anpralllast 'Systemvorschlag des AG: TÜL-Nr. 1146
Super-Rail Eco HS Bw'

Aufstellung auf Mittelkappe nach Unterlagen des AG,
Neigung der Aufstellfläche bis einschl. 4 v.H.
Schutzeinrichtung ohne gelöste Teile größer 2 kg, die
in der Anprallprüfung von der Bauwerkskappe gefallen
sind und damit Dritte unterhalb der Brücke gefährden
könnten. Schutzeinrichtung ohne formaggressive Teile.
Menge: 76,000 m

**01.01.0008 SE auf Brücken und Stützw. herst. Stahl*min. H2*W1*max. B*Streifenfund. o.gel.u.formag.T.**
StL-Nr. 2112911713129410
Schutzeinrichtung (SE) auf Brücken, Stützwänden oder
Streifenfundamenten einschließlich ggf. erforderlicher
systembedingter Befestigung herstellen. Abgerechnet
wird die Baulänge. Ggf. erforderliche Dilatation wird
übermessen und als Zulage gesondert vergütet. SE nach
den "Technischen Kriterien für den Einsatz von Fahrzeug-Rückhaltesystemen in Deutschland".
SE aus Stahl.
Aufhaltestufe mindestens H2.
Wirkungsbereichsklasse = W1.
Anprallheftigkeitsstufe maximal B.
Anpralllast 'Systemvorschlag des AG: TÜL-Nr. 1146
Super-Rail Eco HS Bw'

Aufstellung auf Streifenfundament nach Unterlagen des
AG, Neigung der Aufstellfläche bis einschl. 4 v.H.
Schutzeinrichtung ohne gelöste Teile größer 2 kg, die
in der Anprallprüfung von der Bauwerkskappe gefallen
sind und damit Dritte unterhalb der Brücke gefährden
könnten. Schutzeinrichtung ohne formaggressive Teile.
Menge: 11,000 m

**01.01.0009 ÜK/ÜE für FRS herstellen (Zulage)*Unterlagen AG**
StL-Nr. 21129132909902
Übergangskonstruktion (ÜK) oder Übergangselement (ÜE)
für Fahrzeug-Rückhaltesystem (FRS) einschließlich erforderlicher systembedingter Arbeiten herstellen. Vergütet wird der Mehraufwand gegenüber der Herstellung
der angegebenen Position als Zulage. ÜK/ÜE nach den
"Technischen Kriterien für den Einsatz von Fahrzeug-
Rückhaltesystemen in Deutschland".
Zulage zu OZ '2.2.60; Systemvorschlag des AG: TÜL-Nr. 4007'

ÜK/ÜE von OZ 'Super-Rail'

ÜK/ÜE auf OZ 'Super-Rail Eco'

Aufstellung nach Unterlagen des AG.
Menge: 1,000 St

**01.01.0010 ÜK/ÜE für FRS herstellen (Zulage)*Unterlagen AG**
StL-Nr. 21129132909902
Übergangskonstruktion (ÜK) oder Übergangselement (ÜE)
für Fahrzeug-Rückhaltesystem (FRS) einschließlich erforderlicher systembedingter Arbeiten herstellen. Vergütet wird der Mehraufwand gegenüber der Herstellung
der angegebenen Position als Zulage. ÜK/ÜE nach den
"Technischen Kriterien für den Einsatz von Fahrzeug-
Rückhaltesystemen in Deutschland".
Zulage zu OZ '2.2.10; Systemvorschlag des AG: TÜL-Nr. 4010'

ÜK/ÜE von OZ 'Super-Rail Eco'

ÜK/ÜE auf OZ 'Super-Rail Eco HS'

Aufstellung nach Unterlagen des AG.
Menge: 4,000 St

**01.01.0011 ÜK/ÜE für FRS herstellen (Zulage)*Unterlagen AG**
StL-Nr. 21129132909902
Übergangskonstruktion (ÜK) oder Übergangselement (ÜE)
für Fahrzeug-Rückhaltesystem (FRS) einschließlich erforderlicher systembedingter Arbeiten herstellen. Vergütet wird der Mehraufwand gegenüber der Herstellung
der angegebenen Position als Zulage. ÜK/ÜE nach den
"Technischen Kriterien für den Einsatz von Fahrzeug-
Rückhaltesystemen in Deutschland".
Zulage zu OZ '2.2.50; Systemvorschlag des AG: TÜL-Nr. 4080'

ÜK/ÜE von OZ 'BeStConnect'

ÜK/ÜE auf OZ 'Super-Rail NJ'

Aufstellung nach Unterlagen des AG.
Menge: 4,000 St

**01.01.0012 ÜK/ÜE für FRS herstellen (Zulage)*Unterlagen AG**
StL-Nr. 21129132909902
Übergangskonstruktion (ÜK) oder Übergangselement (ÜE)
für Fahrzeug-Rückhaltesystem (FRS) einschließlich erforderlicher systembedingter Arbeiten herstellen. Vergütet wird der Mehraufwand gegenüber der Herstellung
der angegebenen Position als Zulage. ÜK/ÜE nach den
"Technischen Kriterien für den Einsatz von Fahrzeug-
Rückhaltesystemen in Deutschland".
Zulage zu OZ '2.2.60; Systemvorschlag des AG: TÜL-Nr. 5029'

ÜK/ÜE von OZ 'SR Eco HS BW'

ÜK/ÜE auf OZ 'SR Eco HS'

Aufstellung nach Unterlagen des AG.
Menge: 4,000 St

**01.01.0013 ÜK/ÜE für FRS herstellen (Zulage)*Unterlagen AG**
StL-Nr. 21129132909902
Übergangskonstruktion (ÜK) oder Übergangselement (ÜE)
für Fahrzeug-Rückhaltesystem (FRS) einschließlich erforderlicher systembedingter Arbeiten herstellen. Vergütet wird der Mehraufwand gegenüber der Herstellung
der angegebenen Position als Zulage. ÜK/ÜE nach den
"Technischen Kriterien für den Einsatz von Fahrzeug-
Rückhaltesystemen in Deutschland".
Zulage zu OZ '2.2.10; Systemvorschlag des AG: TÜL-Nr. 5072'

ÜK/ÜE von OZ 'Super-Rail Eco'

ÜK/ÜE auf OZ 'Super-Rail Eco 1A/MÜF'

Aufstellung nach Unterlagen des AG.
Menge: 8,000 St

**01.01.0014 ÜK/ÜE für FRS herstellen (Zulage)*Unterlagen AG**
StL-Nr. 21129132909902
Übergangskonstruktion (ÜK) oder Übergangselement (ÜE)
für Fahrzeug-Rückhaltesystem (FRS) einschließlich erforderlicher systembedingter Arbeiten herstellen. Vergütet wird der Mehraufwand gegenüber der Herstellung
der angegebenen Position als Zulage. ÜK/ÜE nach den
"Technischen Kriterien für den Einsatz von Fahrzeug-
Rückhaltesystemen in Deutschland".
Zulage zu OZ '2.2.10; Systemvorschlag des AG: TÜL-Nr. 5073'

ÜK/ÜE von OZ 'Super-Rail Eco'

ÜK/ÜE auf OZ 'Super-Rail Eco BW'

Aufstellung nach Unterlagen des AG.
Menge: 4,000 St

**01.01.0015 Dilatationsstoß herstellen (Zulage) auf Bauwerk**
StL-Nr. 21129146990001
Dilatationsstoß des Fahrzeug-Rückhaltesystems herstellen. Vergütet wird der Mehraufwand gegenüber der Herstellung der angegebenen Position als Zulage.
Dilatationsstoß nach den "Technischen Kriterien für den
Einsatz von Fahrzeug-Rückhaltesystemen in Deutschland".
Zulage zu OZ '2.2.20'

Dilatation 'nach Wahl des AN'

Einbau auf Bauwerk.
Menge: 2,000 St

**01.01.0016 Pfosten des FRS herstellen**
StL-Nr. 2112917299
Zusätzlichen Pfosten des Fahrzeug-Rückhaltesystems
(FRS)einschließlich Konstruktions- und Befestigungsteilen herstellen.
Einbau in Konstruktion der OZ 'verschiedene'
Menge: 20,000 St

### Bereich 02 Leiteinrichtungen

#### Abschnitt 02.00 Leitpfosten

**02.00.0001 Leitpfosten liefern Leitpf.selbstaufr*Refl.rechte.weiß Typ R1, Kl. RA3**
StL-Nr. 2112940780023000
Leitpfosten aus Niederdruckpolyäthylen (PE-HD) liefern
und abladen. Lieferort nach Unterlagen des AG. Alle
Stahlteile feuerverzinkt.
Aufsatzleitpfosten, selbstaufrichtend, Länge 0,55 m.
Retroreflektoren einseitig, rechteckig, weiß.
Retroreflektoren Typklasse R1, Klasse RA 3.
Menge: 115,000 St

**02.00.0002 Leitpfosten des AG aufstellen Leit.selbstaufr.*Refl.eins. recht. Pfeilz. nieten*Pfosten lagern**
StL-Nr. 21129412621010
Leitpfosten des AG aufstellen.
Aufsatzleitpfosten, selbstaufrichtend, Länge 0,55 m.
Reflektor, einseitig, rechteckig anbringen.
Pfeilzeichen aufnieten.
Leitpfosten lagern innerhalb der Baustelle.
Menge: 115,000 St

**02.00.0003 Leitpfosten liefern Sockelpfosten*m.Rohrausst. 3mm Aussteif. 0,75 m*Refl.beids. weiß Typ R1, Kl. RA3*Bohrung Pfeilz. St. m. Grasstopp.**
StL-Nr. 2112940742213104
Leitpfosten aus Niederdruckpolyäthylen (PE-HD) liefern
und abladen. Lieferort nach Unterlagen des AG. Alle
Stahlteile feuerverzinkt.
Sockelleitpfosten, Länge 1,20 m.
Mit Rohraussteifung, Wanddicke 3 mm.
Aussteifungslänge 0,75 m.
Retroreflektoren beidseitig, weiß.
Retroreflektoren Typklasse R1, Klasse RA 3.
Bohrungen für Pfeilzeichen.
Eingrabsockelstein aus Beton mit Grasstoppschutz, einteilig.
Menge: 45,000 St

**02.00.0004 Leitpfosten aufstellen Sockelleitpfosten*m.Rohrausst. 3mm Aussteif. 0,75 m*Refl.beids. weiß Typ R1, Kl. RA3*Bohrung Pfeilz. St. m. Grasstopp.*HB 1**
StL-Nr. 2112940342213141
Leitpfosten aus Niederdruckpolyäthylen (PE-HD) aufstellen.
Sockelleitpfosten, Länge 1,20 m.
Mit Rohraussteifung, Wanddicke 3 mm.
Aussteifungslänge 0,75 m.
Retroreflektoren beidseitig, weiß.
Retroreflektoren Typklasse R1, Klasse RA 3.
Bohrungen für Pfeilzeichen.
Eingrabsockelstein aus Beton mit Grasstoppschutz, einteilig.
Leitpfosten in Boden, Homogenbereich HB 1 - FRS. Erforderliche Erdarbeiten ausführen, die die Pfosten umgebende Fläche wieder herstellen, überschüssigen Boden
flächenhaft verteilen.
Menge: 45,000 St

**02.00.0005 Grasstopp-Platte liefern und einb. Kunststoff-RC*o. Montageschlitz**
StL-Nr. 211299081991
Grasstopp-Platte liefern und einbauen. Mit Ausschnitt
entsprechend Einsatzprofil.
Grasstopp-Platte aus Kunststoff-Recycling aus Polyethylen (PE).
Einsatz 'bei Schutzplanke in Boden nach Unterlagen des AG'

Form 'DU=500mm; hergestellt aus recyceltem Leitpfostenmaterial, geschlossene Ausführung für verschiedene Profile'

Profil vollständig geschlossen.
Menge: 45,000 St

### Bereich 03 Streifenfundamente

#### Abschnitt 03.00 Streifenfundament bei km 179+705

**03.00.0001 Bew. Beton ohne Schalung herstellen*C30/37 XF4, XC4, XD3**
StL-Nr. 22118323933099
Bewehrten Beton ohne Schalung nach Unterlagen des AG
herstellen. Bewehrung wird gesondert vergütet.
Bauteil 'Streifenfundament'

Druckfestigkeitsklasse C30/37.
Expositionsklasse XF4, XC4 und XD3.
Oberfläche 'abscheiben und glätten'
Menge: 4,500 m3
Leistungsbereichkatalog: 118

**03.00.0002 Betonstahl einbauen**
StL-Nr. 2211821399
Betonstahl entsprechend statischen und konstruktiven
Erfordernissen einbauen.
Bauteil 'Sreifenfundament'

Stahlsorte 'BSt 500 M und 500 S, nach Unterlagen des AG'
Menge: 0,150 t
Leistungsbereichkatalog: 118

**03.00.0003 Beton f. Sauberkeitsschicht herst. C12/15*X0**
StL-Nr. 221183282109
Beton für Sauberkeitsschicht einschließlich ggf. erforderlicher Schalung nach Unterlagen des AG herstellen.
Ggf. erforderliche Schalung vorhalten und beseitigen.
Druckfestigkeitsklasse C12/15.
Expositionsklasse X0.
Dicke '5-10 cm'
Menge: 6,500 m2
Leistungsbereichkatalog: 118

**03.00.0004 Baugrube herstellen Aushub verwert.AN*Abr. senkrecht**
StL-Nr. 24108107099051
Baugrube nach Unterlagen des AG herstellen.
Beschreibung der Homogenbereiche nach Unterlagen des
AG. Verbau wird gesondert vergütet.
Baugrube 'für Streifenfundament'

Baugrubentiefe 'bis 0,85'

Aushub nach Wahl des AN verwerten.
Abrechnung senkrecht über der Grundfläche des
Fundamentes.
Menge: 4,500 m3
Leistungsbereichkatalog: 108
